# Vorsatzbalkone
Angebotsaufforderung (GAEB 90, DA83)
Währung: EUR

## Zusätzlicher Text
A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
Leistungsverzeichnis über Vorsatzbalkone

Gewerk :
  Vorsatzbalkone

Bauort:
  Immenbarg 10, Hamburg

Planung und Bauleitung:
  Covivio Immobilien GmbH
  Essener Str. 66, 46047 Oberhausen

Ausführungzeitraum:
  01.08.2025 - 15.12.2025

der Fertigstellungstermin ist zwingend einzuhalten

## Zusätzlicher Text
Besondere Vertragsbedingungen

Es gelten ausschließlich die Vertragsbedingungen des Auftraggebers.
Abweichende Bedingungen des Auftragnehmers erkennt der Auftraggeber
nicht an, auch dann nicht, wenn er ihnen nicht ausdrücklich
widersprochen hat. Sie finden daher keine Anwendung, es sei denn, der
-Auftraggeber stimmt ihrer Geltung ausdrücklich schriftlich zu.

Soweit im Einzelfall nichts Abweichendes schriftlich vereinbart wird,
gelten die "Allgemeinen Vertragsbedingungen für die Ausführung von
Bauleistungen DIN1961 (VOB Teil B) Ausgabe 2019 sowie die Allgemeinen
Technischen Vertragsbedingungen für Bauleistungen (VOB Teil C) in der
jeweis neuesten Fasssung.

Zur Leistungsbeschreibung (LV)

Alle im Leistungsverzeichnis beschriebene Positionen verstehen sich als
betriebsbereite abnahmefähige fix- und fertige Leitung inkl. aller
Matriallieferungen, Hilfsmittel, Betriebsstoffe, Maschinen etc., die zur
fachgerechten Erbringung der Leistung erforderlich sind.
Sollte im Leistungstext eine unzureichende Beschreibung sein, ist dies
vom Bieter zu ergänzen und in den Einheitspreisen mit einzukalkulieren.

Abbruchgut, Verpackungen etc. sind vom Auftragnehmer
eingenverantwortlich, ordnungsgemäß zu entsorgen und in den
Einheitspreisen mit einzukalkulieren. Eine gesonderte Vergütung erfolgt
nicht.

Die im LV angegebenen Massen beziehen sich auf fertig eingebaute Massen.
Verschnitt etc. ist vom Bieter selbst zu berücksichtigen und wird nicht
extra vergütet.

Jedes Gewerk hat entsprechendegeeignete Schutzmaßnahmen zum Schutz vor
Verschmutungen und Beschädigungen bereits vorangegangener Gewerke mit
einzukalkulieren. Eine Extravergütung erfolgt nicht.

Angebotsunterlagen

Der Anbieter hat sich über die ausgeschriebenen und von ihm angebotenen
Leistungen vollständige Klarheit zu verschaffen.

Sollte die anbietende Firma Bedenken gegen die geplante Ausführung
haben, so ist dieses im Angebot schriftlich bekannt zu geben. Spätere
Einwendungen oder Nachforderungen können nicht berücksichtigt werden,
desgleichen nachträgliche Einwendungen wegen Erschwernis der Arbeiten,
Unkenntnis der Baustelle und der Montageverhältnisse.
Änderungsvorschläge oder Nebenangebote sind zugelassen.

Ausführungsgrundlagen

Die Ausführungszeichnungen basieren aus den Ergebnissen

Örtliche Gegebenheiten
Vorgaben durch den Auftraggeber

Der Auftragnehmer hat Montagezeichnungen anzufertigen. Dabei sind
bauliche Änderungen während der Montageplanung und Ausführung zu
berücksichtigen und mit der Fachbauleitung abzustimmen.

Die Maße für die Ausführung sind am Bau zu entnehmen. Die hierfür
anfallenden Kosten sind in die Einheitspreise einzukalkulieren. Mit
Nebengewerken, die die vom Auftragnehmer zu erbringenden Leistungen
funktionell oder platzmäßig beeinflussen und die umgekehrt durch seine
Leistungen beeinflusst werden können, sind die erforderlichen
Koordinierungen in Zusammenarbeit mit der Bauleitung durchzuführen.

Der Auftragnehmer hat die komplette Montageplanung zu erstellen. Die
Zeichnungen sind eindeutig, auch auf den Bau bezogen, zu vermaßen und
müssen alle für eine Prüfung erforderlichen Schnitt- und
Detailzeichnungen enthalten. Alle Geräte sind in diesen Zeichnungen mit
den Positionsnummern des Leistungsverzeichnisses zu kennzeichnen.

## Zusätzlicher Text
Balkontypen:

Die Typen unterscheiden sich nach den jeweiligen Strang und sind duch
die Geometrie/Grösse spezifiziert.
Planunterlagen aus der Bauantragsplanung anbei.
Die Planung gilt nicht als Ausführungsplanung und die dort angegebenen
Bemaßungen dienen lediglich als Anhaltswerte und sind durch den AN vor
Ort zu kontrollieren.
Für die Erstellung der Ausführungsplanung und die Ausführung der
Arbeiten sind die korrekten Maße durch den AN aufzumessen.

## Zusätzlicher Text
Vorbemerkung Baustelleneinrichtung:

Die Gebäude werden eingerüstet und bearbeitet, sodass die Arbeiten im
Beilauf und Vorarbeit der Gerüst und WDVS Arbeiten erfolgen. Die gesamte
Bauzeit ist für max 1 Jahr angesetzt.

Abbruchreihenfolge:
1. Abbruch der Balkone und Vorbereitung vor der Gerüststellung.

Gerüststellung nach Planvorgabe

Alle weiteren Arbeiten nach der Gerüststellung

Baustelleneinrichtung sowie vorhalten,
Zwischenreinigungen und Abbräumen nach den Abbrucharbeiten für insgesamt
12 Monate.

Transport der Geräte und Maschinen

Die Baustelleneinrichtung für alle beschriebenen (Bau)Leistungen
beinhaltet insbesondere alle erforderlichen Förder- und
Transportanlagen, Geräte, Werkzeuge, Einzäunung Lagerflächen, Zufahrten,
Wasser- und E-Zuleitungen zu den Verbraucherstellen.

Wasser und Baustrom  werden bauseits im Bereich des Baufeldes an 2
zentralen Punkten kostenlos zur Verfügung gestellt.

Zuleitungen zu den Verbraucherstellen sind selbständig herzustellen und
vorzuhalten.

Schutz der Arbeiten vor Unfallgefahren, Witterungseinflüssen und
Diebstahl durch den AN

Während der Bauzeit ist die Baustelle in einem sauberen Zustand zu
halten und regelmäßig aufzuräumen.
Reinigung der Baustelle nach Fertigstellung der Baumaßnahme.

Nutzung der vorgesehenden Flächen zu Lagerung und Stellung der Container

Bauseits Stellung von Peronalcontainern in der Freifläche in
ausreichender Anzahl.

Nutzung der Fahrzeuge für Pausen etc. ist nicht zulässig

Hinweis
Baustellen WC und Container bauseits

Feuerwehrzufahrten und Stellflächen
Die Feuerwehrzufahrten und Abstellflächen dürfen für die
Baustelleneinrichtung nicht genutz werden. Diese Bereiche sind ständig
freizuhalten.
Kurzfristige Nutzung für Materiallieferung, Be- und Entladen ist
zulässig.

## Zusätzlicher Text
Technische Vorbemerkungen Stahlbauarbeiten

Mitgeltende Normen und Regeln

Allgemeines

Es gelten jeweils die Normen und Regeln in der zum Vertragsschluss
gültigen Fassung einschließlich der Änderungen, Berichtigungen und
Beiblätter.

Soweit in der Leistungsbeschreibung auf Technische Spezifikationen, z.
B. nationale Normen, mit denen Europäische Normen umgesetzt werden,
europäisch technische Bewertungen, gemeinsame technische
Spezifikationen, internationale Normen, Bezug genommen wird, werden auch
ohne den ausdrücklichen Zusatz: "oder gleichwertig", immer gleichwertige
Technische Spezifikationen in Bezug genommen.

WPK gem. DIN EN 1090-1.
Mit der Einführung der DIN EN 1090-1 als technisches Regelwerk zur
Zertifizierung der Werkseigenen Produktionskontrolle (WPK) von
Unternehmen im Stahl- und Metallbau und bei der Herstellung von
tragenden Konstruktionen aus Aluminium und Stahl ist der Wandel von
nationalen Regelwerken zu europäischen Regelwerken auf den Weg gebracht.
Damit werden die Forderungen der Europäischen Bauproduktenrichtlinie
umgesetzt und die Bauprodukte mit einer CE-Kennzeichnung in den Verkehr
gebracht. Die Anforderungen an die Zertifizierung der WPK entstehen dann
auch für Unternehmen, welche bisher ohne Nachweis der
Herstellerqualifikation (DIN 18800-7 - Klasse A) im Stahl- und Metallbau
tätig werden konnten.

DIN EN 1090-4
Ausführung von Stahltragwerken und Aluminiumtragwerken - Teil 4:
Technische Anforderungen an tragende, kaltgeformte Bauelemente aus Stahl
und tragende, kaltgeformte Bauteile für Dach-, Decken-, Boden- und
Wandanwendungen

DIN EN 10088-4
Nichtrostende Stähle - Teil 4: Technische Lieferbedingungen für Blech
und Band aus korrosionsbeständigen Stählen für das Bauwesen

DIN EN 10088-5
Nichtrostende Stähle - Teil 5: Technische Lieferbedingungen für Stäbe,
Walzdraht, gezogenen Draht, Profile und Blankstahlerzeugnisse aus
korrosionsbeständigen Stählen für das Bauwesen

DIN EN 13001-3-1
Krane - Konstruktion allgemein - Teil 3-1: Grenzzustände und
Sicherheitsnachweis von Stahltragwerken

DIN EN 13084-1
Freistehende Schornsteine - Teil 1: Allgemeine Anforderungen

DIN EN ISO 1461
Durch Feuerverzinken auf Stahl aufgebrachte Zinküberzüge
(Stückverzinken) - Anforderungen und Prüfungen

DIN EN ISO 3834-1
Qualitätsanforderungen für das Schmelzschweißen von metallischen
Werkstoffen - Teil 1: Kriterien für die Auswahl der geeigneten Stufe der
Qualitätsanforderungen

DIN EN ISO 3834-2
Qualitätsanforderungen für das Schmelzschweißen von metallischen
Werkstoffen - Teil 2: Umfassende Qualitätsanforderungen

DIN EN ISO 3834-3
Qualitätsanforderungen für das Schmelzschweißen von metallischen
Werkstoffen - Teil 3: Standard-Qualitätsanforderungen

DIN EN ISO 3834-4
Qualitätsanforderungen für das Schmelzschweißen von metallischen
Werkstoffen - Teil 4: Elementare Qualitätsanforderungen

DIN EN ISO 3834-5
Qualitätsanforderungen für das Schmelzschweißen von metallischen
Werkstoffen - Teil 5: Dokumente, deren Anforderungen erfüllt werden
müssen, um die Übereinstimmung mit den Anforderungen nach ISO 3834-2,
ISO 3834-3 oder ISO 3834-4 nachzuweisen

DIN EN ISO 4042
Verbindungselemente - Galvanisch aufgebrachte Überzugssysteme

DIN EN ISO 8504
Normenreihe: Vorbereitung von Stahloberflächen vor dem Auftragen von
Beschichtungsstoffen - Verfahren für die Oberflächenvorbereitung

DIN EN ISO 14713-3
Zinküberzüge - Leitfäden und Empfehlungen zum Schutz von Eisen- und
Stahlkonstruktionen vor Korrosion - Teil 3: Sherardisieren

DIN EN ISO 15607
Anforderung und Qualifizierung von Schweißverfahren für metallische
Werkstoffe - Allgemeine Regeln

DASt-Richtlinie 006
Überschweißen von Fertigungsbeschichtungen im Stahlbau
Herausgeber: Deutscher Ausschuss für Stahlbau (DASt)

DASt-Richtlinie 007
Lieferung, Verarbeitung und Anwendung wetterfester Baustähle
Herausgeber: Deutscher Ausschuss für Stahlbau (DASt)

DASt-Richtlinie 009
Stahlsortenauswahl für geschweißte Stahlbauten
Herausgeber: Deutscher Ausschuss für Stahlbau (DASt)

DASt-Richtlinie 014
Empfehlungen zum Vermeiden von Terrassenbrüchen in geschweißten
Konstruktionen aus Baustahl
Herausgeber: Deutscher Ausschuss für Stahlbau (DASt)

DASt-Richtlinie 019
Brandsicherheit von Stahl- und Verbundbauteilen in Büro- und
Verwaltungsgebäuden
Herausgeber: Deutscher Ausschuss für Stahlbau (DASt)

DASt-Richtlinie 022
Feuerverzinken von tragenden Stahlbauteilen
Herausgeber: Deutscher Ausschuss für Stahlbau (DASt)

IVD-Merkblatt Nr. 22
Anschlussfugen im Stahl- und Aluminium-Fassadenbau sowie konstruktiven
Glasbau. Einsatzmöglichkeiten von spritzbaren Dichtstoffen
Herausgeber: Industrieverband Dichtstoffe e.V. (IVD)

IVD-Merkblatt Nr. 24
Fugenabdichtung mit spritzbaren Dichtstoffen und vorkomprimierten
Dichtungsbändern sowie Montageklebstoffen im Wintergartenbau
Herausgeber: Industrieverband Dichtstoffe e.V. (IVD

MB 434
Merkblatt 434: Wetterfester Baustahl
Herausgeber: Stahl-Informations-Zentrum

RAL-GZ 606
Stahlhochbau. Konstruktive Stahlbauten - Gütesicherung
Herausgeber: RAL Deutsches Institut für Gütesicherung und Kennzeichnung
e.V.

VdS 2008
Feuergefährliche Arbeiten, Richtlinien für den Brandschutz
Herausgeber: Gesamtverband der Deutschen Versicherungswirtschaft e.V.
(GDV)

VdS 2021
Baustellen - Unverbindlicher Leitfaden für ein umfassendes Schutzkonzept
Herausgeber: Gesamtverband der Deutschen Versicherungswirtschaft e.V.
(GDV)

VdS 2047
Sicherheitsvorschriften für feuergefährliche Arbeiten
Herausgeber: Gesamtverband der Deutschen Versicherungswirtschaft e.V.
(GDV)

Angaben zu Stoffen und Bauteilen

Bei brandschutztechnischen Anforderungen sind die amtlichen Nachweise
(Prüfzeugnis oder Prüfbescheid oder allgemeine bauaufsichtliche
Zulassung) der Bauleitung zu übergeben.

Bei nicht genormten Stoffen und Bauteilen sind, soweit erforderlich, die
bauaufsichtlichen Zulassungen der Bauleitung zu übergeben

Angaben zur Ausführung

Allgemeines

Das Lagern von Druckgasflaschen in Kellerräumen, Treppenhäusern,
Durchgängen und Durchfahrten ist untersagt. Bei Arbeiten mit brennbaren
Gasen muss ein Feuerlöscher, tragbar, nach DIN EN 3 vorhanden sein.

Befestigungselemente, die im Ausnahmefall Flächendichtungen
durchdringen, sind mit auf das Dichtungsmaterial abgestimmten
Abdichtungsstoffen (i.d.R. ohne Lösungsmittel) abzudichten. Im Zweifel
ist Rücksprache mit der Bauleitung erforderlich.

Alle notwendigen Schmiede-, Bohr- und Schweißarbeiten sind, soweit
technisch möglich, vor dem Verzinken auszuführen. Die Gewinde verzinkter
Gewindebolzen sind bei der Montage nicht nachzuschneiden, sondern
anzuschmelzen. Analog ist bei durch die Verzinkung unbeweglich
gewordenen Bändern und anderen beweglichen Teilen zu verfahren.

Reparaturarbeiten, Sanierungsarbeiten

Verfahrensbedingte Vermischungen und Abfall von Strahlarbeiten sind vom
Auftragnehmer zu beseitigen und zu entsorgen. Dabei sind
Strahlmittelrückstände auch aus dem umliegenden Verkehrsraum, aus Poren,
Fugen u. dgl. und von den Gerüstböden zu entfernen.

Angaben zur Abrechnung

Für die Abrechnung von Leistungen nach dem Längenmaß gelten für
Unterbrechungen die Regeln des Abschnitt 5.3.2 ATV DIN 18360
Metallbauarbeiten.

Für die Abrechnung von Leistungen nach dem Flächenmaß wird ergänzend zu
Abschnitt 5.3 ATV DIN 18335 vereinbart, dass Ausschnitte nur bis zu
einer Einzelgröße von 2,5 m² übermessen werden.

## Stahlbauarbeiten Vorstellbalkone
Datum: 28.05.25

*Hinweis*
Bedingungen für die Entsorgung von Abfällen

Der Leistungserbringer ist verpflichtet, die bei uns
anfallenden Abfälle ordnungsgemäß und sofort zu
entsorgen.  Zu diesem Zweck hat er die einschlägigen
Gesetze, Verordnungen und sonstigen
öffentlich-rechtlichen Vorschriften einzuhalten.

Der Leistungserbringer sichert zu und führt auf unser
Verlangen den Nachweis, dass er die behördliche
Einsammlungs- oder Beförderungsgenehmigung nach dem
Abfallgesetz hat.
Das Erlöschen dieser Genehmigung ist uns unverzüglich
schriftlich mitzuteilen. Die Erklärung des Betreibers
der Abfallentsorgungsanlage über die Übernähme der
Abfälle ist vor der Beförderung vorzulegen.

Mit Übernahme der Abfälle durch den Leistungserbriinger
gehen Eigentum, Gefahr,
Verkehrssicherungspflicht und öffentlich-rechtliche
Verantwortung auf diesen über.

Die Beförderung hat auf direktem Fahrweg ohne
Unterbrechung, Zwischenlagerung und Umladung auf andere
Transportmittel zu erfolgen.  Der Leistungserbringer
hat die behördlich geforderten Begleitscheine mit sich
zu fuhren und ihre Quittierung durch den Betreiber der
Abfallentsorgungsanlage herbeizuführen. Sind solche
Begleitscheine nicht erforderlich, hat er uns eine
Übernahmebestätigung durch den Betreiber der
Abfallentsorgungsanlage unverzüglich vorzulegen.

Der Leistungserbringer hat uns jede Störung in der
ordnungsgemäßen Abfallentsorgung
sofort zu melden.  Die Behebung der Störung hat -
abgesehen von unaufschiebbaren
Eilfällen - im Benehmen mit uns zu erfolgen. Davon
unberührt bleibt die volle Verant-wortlichkeit des
Leistungserbringers für die ordnungsgemäße Entsorgung
der Abfälle.

Wir können Prüfungen zur Feststellung durchführen, ob
der Leistungserbringer seinen
Pflichten nachgekommen ist. Hierzu können wir zum
Beispiel Einsicht nehmen in die vom
Leistungserbringer nach öffentlich-rechtlichen
Vorschriften zu führenden Nachweisbücher und in den
Genehmigungsbescheid der angefahrenen
Abfallentsorgungsanlage, dessen Vorlage der
Leistungserbringer zu bewirken hat.

Der Leistungserbringer'hat zur Abdeckung aller - sowohl
seiner als auch unserer - sich aus
der Abfallbeseitigung ergebenden Haftungsrisiken unter
Einschluß des Gewässerschäden
-Haftungsrisikos auf seine Kosten eine
Haftpflichtversicherung in ausreichender Höhe für
Personen-, Sach- und Vermögensschäden abzuschließen und
uns den Abschluß auf
Verlangen nachzuweisen.  Diese Regelung läßt die
Haftung des Leistungserbringers
unberührt.

Die in diesen Bedingungen festgelegten Pflichten hat
der Leistungserbringer jedem Dritten
aufzuerlegen, dessen er sich zur Erfüllung dieser
Pflichten bedient.

Bei Schadstoffen, wie Asbest u.a., gilt die TRGS 519.

*Hinweis*
Vor Beginn der Maßnahme ist die Statik einzureichen

### Bereich 01 Baustelleneinrichtung

#### Abschnitt 01.01 Baustelleneinrichtung

**01.01.0010 WC-Kabine**
WC-Kabine für die Nutzung für die Nutzung aller am
Bau beteiligten Firmen liefern, aufstellen, vorhalten
und
nach Abschluß aller Arbeiten abtransportieren.
Fabrikat: Dixie o.ä.
für die Dauer der Arbeiten
Menge: 1,000 psch

**01.01.0020 Einrichten der Baustelle**
Einrichten der Baustelle für alle im
Leistungsverzeichnis angegebenen
Leistungen,
sowie das Herrichten eines
gesicherten Materiallagerplatzes, der
Gestellung der Aufenthaltsräume für die Beschäftigten
des Auftragnehmers.
WC-Kabine für die Nutzung aller am Bau
beteiligten Firmen, auch über
die eigene Nutzungsdauer hinaus, liefern, aufstellen,
vorhalten
und nach Abschluß aller
Arbeiten abtransportieren
Fabrikat:  Dixie o.ä.

Der AN ist ebenfalls für die ausreichende
Stromversorgung, einschl.
aller dazugehörenden Leistungen, verantwortlich. Die
Stromversorgung ist nach den geltenden VDE-Vorschriften zu
errichtenund
in ihrem Umfang so auszulegen, daß Sie während der
gesamten
Baumaßnahme für alle daran beteiligten Gewerke
ausreichend ist.
Nach Fertigstellung der Maßnahme und Freigabe durch den
Bauleiter
des AG ist der Bauanschluß durch den AN ordnungsgemäß
zurückzubauen.
Menge: 1,000 psch

### Bereich 02 Balkonkonstruktionen

*Hinweis*
Der Bieter hat bei Angebotsabgabe aussagefähige
Fotos und/oder Zeichnungen/Skizzen über die
gewählte Ausführungsart einzureichen.

Der Bieter hat  vor Auftragsvergabe nachstehende
Eignungsnachweise beizubringen:

den Eignungsnachweis zum Schweißen nach DIN 18800-7 für
die angegebenen Arbeiten, jedoch mindestens Klasse C
bei
Edelstählen

den Sachkundigenschein nach TRGS 519 Anlage 3 bei
asbestbelasteten Schadstoffen

Fehlende Nachweise führen zum Ausschluss von der
Vergabe.

#### Abschnitt 02.01 Balkonkonstruktionen Immenbarg 10

**02.01.0010 Erstellen der statischen Nachweise, Ausführungspläne**
Erstellen der statischen Nachweise und Lieferung von
Positions- und Ausführungsplänen. Die Unterlagen sind
der zuständigen Prüfbehörde einzureichen und
selbstständig die Genehmigung einzuholen

Bitte die Vorgaben bezüglich der Ausführungsplanung in
den besonderen Vertragsbedingungen unbedingt
berücksichtigen.

Eigenkonstruktionen sind zulässig.

Notwendige Zugversuche etc. zur Erstellung der
Ausführungplanung und dem statischen Nachweis sind
durch den AN zu erbringen und in den Einheitspreis
dieser Position einzurechnen
Menge: 1,000 psch

**02.01.0020 Balkonplatten abschneiden ca. 1,00 x 2,00 m**
vorhandene Balkonplatten in
allen Geschossen mit umlaufendem
-Stahlgeländer und Füllungen aus
Kunststoffprofilen

ca. 1,00m x 2,00 m Einzelgröße

Fassadenbündig abschneiden und
vollständig entsorgen.
Die Schnittflächen sind an der Stirnseite der Loggia
herzustellen.

Die Schnittflächen sind wie nachstehend beschrieben
zu versiegeln:
Freiliegende Bewehrungsstähle sind durch Sandstrahlen metallisch blank zu entrosten:
Entrostungsgrad  2 1/2
nach DIN 55 928, Teil 4.
Die so entrosteten Bewehrungsstähle sind sofort
nach dem Strahlen mit dem dafür vom Systemhersteller vorgesehenen Korrosionsschutz zu beschichten.
Schnittflächen mit einem PCC-Mörtel als Haftbrücke
vorschlämmen und frisch in frisch mit PCC-Mörtel
fluchtgerecht mit dem vorhandenen Wandputz
latten- und lehrengerecht in der erforderlichen
Schichtstärke neu verputzen.

Ein Abstemmen der Balkone ist nicht zulässig.

Sämtliche erforderlichen Arbeitsschutzeinrichtungen,
insbesondere die zur Gefahrenabwehr beim Abschneiden
der  Balkonplatten, sind mit dem Einheitspreis dieser
Position vergütet.
Menge: 8,000 St

**02.01.0030 Balkonplatten abschneiden ca. 1,50 x 2,00 m**
vorhandene Balkonplatten in
allen Geschossen mit umlaufendem
-Stahlgeländer und Füllungen aus
Kunststoffprofilen

ca. 1,50m x 1,80 m Einzelgröße

Fassadenbündig abschneiden und
vollständig entsorgen.
Die Schnitteflächen sind fassadenbündig und an der
Stirnseite der Loggia herzustellen.

Die Schnittflächen sind wie nachstehend beschrieben
zu versiegeln:
Freiliegende Bewehrungsstähle sind durch Sandstrahlen metallisch blank zu entrosten:
Entrostungsgrad  2 1/2
nach DIN 55 928, Teil 4.
Die so entrosteten Bewehrungsstähle sind sofort
nach dem Strahlen mit dem dafür vom Systemhersteller vorgesehenen Korrosionsschutz zu beschichten.
Schnittflächen mit einem PCC-Mörtel als Haftbrücke
vorschlämmen und frisch in frisch mit PCC-Mörtel
fluchtgerecht mit dem vorhandenen Wandputz
latten- und lehrengerecht in der erforderlichen
Schichtstärke neu verputzen.

Ein Abstemmen der Balkone ist nicht zulässig.

Sämtliche erforderlichen Arbeitsschutzeinrichtungen,
insbesondere die zur Gefahrenabwehr beim Abschneiden
der  Balkonplatten, sind mit dem Einheitspreis dieser
Position vergütet.
Menge: 4,000 St

**02.01.0040 Balkonplatten abschneiden ca. 1,00 x 3,00 m**
vorhandene Balkonplatten in
allen Geschossen mit umlaufendem
-Stahlgeländer und Füllungen aus
Kunststoffprofilen

ca. 1,00m x 3,00 m Einzelgröße

Fassadenbündig abschneiden und
vollständig entsorgen.
Die Schnittflächen sind an zwei Seiten fassadenbündig
herzustellen.

Die Schnittflächen sind wie nachstehend beschrieben
zu versiegeln:
Freiliegende Bewehrungsstähle sind durch Sandstrahlen metallisch blank zu entrosten:
Entrostungsgrad  2 1/2
nach DIN 55 928, Teil 4.
Die so entrosteten Bewehrungsstähle sind sofort
nach dem Strahlen mit dem dafür vom Systemhersteller vorgesehenen Korrosionsschutz zu beschichten.
Schnittflächen mit einem PCC-Mörtel als Haftbrücke
vorschlämmen und frisch in frisch mit PCC-Mörtel
fluchtgerecht mit dem vorhandenen Wandputz
latten- und lehrengerecht in der erforderlichen
Schichtstärke neu verputzen.

Ein Abstemmen der Balkone ist nicht zulässig.

Sämtliche erforderlichen Arbeitsschutzeinrichtungen,
insbesondere die zur Gefahrenabwehr beim Abschneiden
der  Balkonplatten, sind mit dem Einheitspreis dieser
Position vergütet.
Menge: 4,000 St

**02.01.0050 Stahlbalkonkonstruktionen, 4 Balkonebene**
Stahlbalkonkonstruktionen, 4 Balkonebenen

Balkone.
Balkon als Stahlkonstruktion, nachträglich an
vorhandenes Wohngebäude montieren, Konstruktion wie
folgt:

-Tragwerk bestehend aus 4 Stützen aus Stahlprofilen,
geschlossen, kaltgewalzt, feuerverzinkt.nach DIN EN ISO
1461

Entwässerung
Geschweißte Rahmenkonstruktionen soll ein  integriertes
Regenwasserablaufsystem enthalten. , sodass das
Niederschlagswasser kontrolliert durch eine vordere
Stütze mit innenliegendem KS-Rohr O 70 mm nach unten
abgeleitet wird

Alternativ kann das Regenwasserablaufsystem außerhalb
der Stütze geführt werden. Bitte angeben welche
Variante angeboten wird

Anschluss bauseitig

Brüstungsgeländer aus einer Pfosten-/Riegelkonstruktion
mit Glashalteprofilen  zur Aufnahme der in Pos.1.1.100
beschriebenen Glasfüllung

Umlaufende, sattelförmige Handlaufkonstruktion,aus
Stahlkantprofilen, mit  Aufnahmenut für die variable
Befestigung von z. B. Blumenkastenhaltern.

Der Balkonboden mit einer Unterkonstruktion aus
gekanteten Stahlprofilpaneelen  mit Werksteinbelag
z.B. Fiori, anthrazit belegen.

Abmessung:
Maße: 3700x2500 mm und Anschluss an bestehende Nische
ca. 2010 x 360 mm

Gründung:
Die erforderlichen Fundamente ergeben sich aus der
durch den AN zu erbringenden statischen Berechnung.

Aufbau Montagen:
In den Einheitspreis sind die erforderlichen Hilfmittel
wie z.B. Kran, Hilfsgerüste einzurechnen.
Die vorhandenen Verkehrswege auf dem Grundstück können
genutzt werden. Hierzu sind die Angaben im Lageplan zu
berücksichtigen.
Erforderliche Verkehrssicherungsmaßnahmen sind
selbständig zu organisieren und durchzuführen. Die
Zufahrt auf das Grundstück erfolgt über die
Feuerwehrzufahrten.
Etwaige Konsolen zur Aufnahme von Lasten an der Fassade
sind vor den Arbeiten des WDVS zu montieren.

Statik:
Sämtliche statischen Nachweise sind durch den AN zu
erbringen
Menge: 1,000 St

**02.01.0060 Wie in Pos. 10 beschrieben, jedoch 4 Balkonebenen**
Wie in Pos.10 beschrieben, jedoch 4 Balkonebenen

Abmessung:
Maße: 4000x1500 mm uund Anschluss an bestehende Nische
ca. 2260 x 360 mm
Menge: 1,000 St

**02.01.0070 Wie in Pos. 10 beschrieben, jedoch 4 Balkonebenen**
Wie in Pos. 10 beschrieben, jedoch 4 Balkonebenen

Abweichend zur Beschreibung in Pos. 10 lediglich mit
drei Stützen und Konsolbefestigungen
an vorh. Balkonplatte.

Abmessung:
Maße: 3000 x 2000 mm  und Nische ca. 1500x1000 mm
Menge: 1,000 St

**02.01.0080 Wie in Pos. 10 beschrieben, jedoch 4 Balkonebenen**
Wie in Pos. 10 beschrieben, jedoch Typ 13 - 8
Balkonebenen

Anmessung:
Maße: 4000 x 1500mm
Menge: 1,000 St

**02.01.0090 Seitenblende als Sichtschutz 2500 x 1000 mm**
Seitenblende bzw. Sichtschutz als
Aluminiumrahmenkonstruktion, Füllung aus VSG matte
Folie.
Der Sichtschutz auf den seitlichen Handlauf aufgesetzen
und an den seitlichen Stützen befestigen.
Alle Aluminiumteile chromatieren, entfetten und mit
einer witterungsbeständigen Pulverlackbeschichtung
versehen.
Menge: 8,000 St

**02.01.0100 Balkonüberdachung mit VSG, selbstreinigend**
*** Bedarfsposition ohne GB
Balkonüberdachung mit VSG 11mm, selbstreinigend,
Neigung bis etwa 30 Grad, nicht begehbar, auf
vorhandene Rahmenkonstruktion auflegen und befestigen,

Ausführung wie folgt
Konstruktion aus verzinkten Stahlprofilen
Die Entwässerung erfolgt durch eine der
vorderen Stützen.

Zu Balkontürmen der Pos 10
Menge: 1,000 St

**02.01.0110 Balkonüberdachung mit VSG, selbstreinigend**
*** Bedarfsposition ohne GB
Balkonüberdachung mit VSG 11mm, selbstreinigend,
Neigung bis etwa 30 Grad, nicht begehbar, auf
vorhandene Rahmenkonstruktion auflegen und befestigen,

Ausführung wie folgt
Konstruktion aus verzinkten Stahlprofilen
Die Entwässerung erfolgt durch eine der
vorderen Stützen.

Zu Balkontürmen der Pos 20
Menge: 1,000 St

**02.01.0120 Balkonüberdachung mit VSG, selbstreinigend**
*** Bedarfsposition ohne GB
Balkonüberdachung mit VSG 11mm, selbstreinigend,
Neigung bis etwa 30 Grad, nicht begehbar, auf
vorhandene Rahmenkonstruktion auflegen und befestigen,

Ausführung wie folgt
Konstruktion aus verzinkten Stahlprofilen
Die Entwässerung erfolgt durch eine der
vorderen Stützen.

Zu Balkontürmen der Pos 30
Menge: 1,000 St

**02.01.0130 Balkonüberdachung mit VSG, selbstreinigend**
*** Bedarfsposition ohne GB
Balkonüberdachung mit VSG 11mm, selbstreinigend,
Neigung bis etwa 30 Grad, nicht begehbar, auf
vorhandene Rahmenkonstruktion auflegen und befestigen,

Ausführung wie folgt
Konstruktion aus verzinkten Stahlprofilen
Die Entwässerung erfolgt durch eine der
vorderen Stützen.

Zu Balkontürmen der Pos 40
Menge: 1,000 St

**02.01.0140 Unterseitige Bekleidung der Balkonunterseite**
Unterseitige Bekleidung der Balkonunterseite Typ 1

Montage eines farbbeschichteten Stahlblechs in RAL
Mehrpreis zu Typ 1
ohne EG
Menge: 16,000 St

**02.01.0150 Glasbrüstungen als abstrurzsichernde Verglasung gemäß TRAV Typ 10+15**
Glasbrüstungen als abstrurzsichernde Verglasung gemäß
TRAV
Glasfüllung der Brüstungsgeländer aus
Verbundsicherheitsglas mit matter Folie
(Milchglas) oder Klarglas nach DIN18008.
Menge: 16,000 St

**02.01.0160 Zulage Pulverbeschichtung der verzinkten Stahlkonstruktionen**
Zulage
Pulverbeschichtung der verzinkten Stahlkonstruktionen
Farbe: Kundenwunsch
Menge: 1,000 psch

**02.01.0170 Blumenkastenhalter**
*** Bedarfsposition ohne GB
Blumenkastenhalter  ca. 1000 mm, pulverbeschichtet,
passend zur Geländerkonstruktion fertigen, liefern und
montieren.
Menge: 32,000 St

**02.01.0180 Fundamente als Punktfundamente**
Fundamente als Punktfundamente

gem. statischer Vorgaben inkl. der erforderlichen
Erdarbeiten
Wahl des Aushubs nach AN
Überschüssigen Boden zum Entsorgungscontainer
transportieren.
Inkl Verfüll- und Verdichtungsarbeiten.
Menge: 16,000 St

USt %: 19,00
